# Monomando para cocina, referencia 39931 de la serie Mena de Gala. Caño giratorio

- Propiedad del archivo: CONSTRUNARIO
- Formato: FIEBDC-3/2012
- Programa: Construnario Versión 3.51
- Fecha de los precios: 23/06/2022
- Divisa: EUR

**39931** u Monomando para cocina, referencia 39931 de la serie Mena de Gala. Caño giratorio
Monomando de cocina de líneas rectas con suaves terminaciones curvilíneas
