# Conjunto mueble dos cajones y lavabo, referencia 7896231 de la serie Shona de Gala. 60cm

- Propiedad del archivo: CONSTRUNARIO
- Formato: FIEBDC-3/2012
- Programa: Construnario Versión 3.51
- Fecha de los precios: 23/06/2022
- Divisa: EUR

**7896231** u Conjunto mueble dos cajones y lavabo, referencia 7896231 de la serie Shona de Gala. 60cm
Conjunto compuesto de mueble y lavabo. Con dos amplios cajones y diseño atemporal. Acabado galet mate. Grifería no incluida.
