# Espejo redondo con luminaria led, referencia 38490 de la serie Lya de Gala. Ĝ 75 cm

- Propiedad del archivo: CONSTRUNARIO
- Formato: FIEBDC-3/2012
- Programa: Construnario Versión 3.51
- Fecha de los precios: 23/06/2022
- Divisa: EUR

**38490** u Espejo redondo con luminaria led, referencia 38490 de la serie Lya de Gala. Ĝ 75 cm
Espejo Lya Ĝ75 cm. Iluminación led 12 W. Antivaho 21 W
