# Plato de ducha cuadrado, referencia 63945 de la serie Vita de Gala. 80x80

- Propiedad del archivo: CONSTRUNARIO
- Formato: FIEBDC-3/2012
- Programa: Construnario Versión 3.51
- Fecha de los precios: 23/06/2022
- Divisa: EUR

**63945** u Plato de ducha cuadrado, referencia 63945 de la serie Vita de Gala. 80x80
Plato de ducha acrílico cuadrado VITA. Una solución muy práctica y fácil de instalar. Con antideslizante. Incluye válvula de desagüe.
