# Baldosa porcelánica, referencia FOK02HS021 de la serie Alley de Gala. 120 x 250 R. Gris

- Propiedad del archivo: CONSTRUNARIO
- Formato: FIEBDC-3/2012
- Programa: Construnario Versión 3.51
- Fecha de los precios: 23/06/2022
- Divisa: EUR

**FOK02HS021** m2 Baldosa porcelánica, referencia FOK02HS021 de la serie Alley de Gala. 120 x 250 R. Gris
Porcelánico pulido de acabado natural de gran formato de tono gris neutro y acogedor.
