# Baldosa porcelánico imitación madera, referencia GDVR0FP691 de la serie Colonial de Gala. 19,5 x 120 R

- Propiedad del archivo: CONSTRUNARIO
- Formato: FIEBDC-3/2012
- Programa: Construnario Versión 3.51
- Fecha de los precios: 23/06/2022
- Divisa: EUR

**GDVR0FP691** m2 Baldosa porcelánico imitación madera, referencia GDVR0FP691 de la serie Colonial de Gala. 19,5 x 120 R
Reproduce en formato cerámico los tonos y las texturas de un suelo de tarima de manera tan fiel que supone un auténtico desafío para nuestros sentidos.
