# Luminaria de interior, referencia 084 de ka serie QBF41 Quiet Baffle de Lamp. 840mm. Óptica: PR-Opal Comfort

- Propiedad del archivo: CONSTRUNARIO
- Formato: FIEBDC-3/2012
- Programa: Construnario Versión 3.51
- Fecha de los precios: 03/11/2022
- Divisa: EUR

**QBF41084** u Luminaria de interior, referencia 084 de ka serie QBF41 Quiet Baffle de Lamp. 840mm. Óptica: PR-Opal Comfort
Luminaria lineal para suspender integrada en estructura fonoabsorbente de acabado tipo tejido, realizado con material reciclado rPET modelo Quiet Baffle Fil 45 de 840, 1120 y 1680 mm de longitud, de la marca Lamp. Difusor opal confort formado por un difusor de policarbonato translucido y lámina óptica para un control de la distribución lumínica y deslumbramiento inferior UGR19. También versiones de máximo confort visual disponible en modelos con difusor Tech. Fabricada en extrusión de aluminio reciclado. Disponible en varias temperaturas de color (3000 y 4000K) y opción de blanco dinámico (2700-6500K), tecnología LED con CRI de 80 y opción CRI 90. Equipo electrónico Dali u OnOff, con posibilidad de control vía bluetooth LE. Grado de protección IP20, IK07. Clase de aislamiento I. Seguridad fotobiológica grupo 0. Flicker-free.
