# Proyector de interior para iluminación de acento Imag Track de Lamp. 20lm. Para adaptar a carril trifásico universal

- Propiedad del archivo: CONSTRUNARIO
- Formato: FIEBDC-3/2012
- Programa: Construnario Versión 3.51
- Fecha de los precios: 03/11/2022
- Divisa: EUR

**IMAGTRACK** u Proyector de interior para iluminación de acento Imag Track de Lamp. 20lm. Para adaptar a carril trifásico universal
Proyector para adaptar a carril trifásico universal multi direccional modelo IMAG G2 TRACK 3000 WW FL WH. de la marca LAMP. Fabricado en inyección de aluminio y policarbonato pintado en color blanco texturizado. Disipación pasiva para una correcta gestión térmica. Modelo para LED COB, con temperatura de color blanco cálido y equipo electrónico incorporado. Reflector de aluminio de alta pureza Flood. Clase de aislamiento II.
