# Luminaria de interior en campana suspendida, referencia Stormbell 80 de Lamp. 1500lm

- Propiedad del archivo: CONSTRUNARIO
- Formato: FIEBDC-3/2012
- Programa: Construnario Versión 3.51
- Fecha de los precios: 03/11/2022
- Divisa: EUR

**Stormbell 80** u Luminaria de interior en campana suspendida, referencia Stormbell 80 de Lamp. 1500lm
Manteniendo la inspiración racionalista de su predecesora de mayor tamaño, Stormbell 80 es la miniaturización de una campana pensada para adaptarse tanto a entornos hospitality como a los nuevos espacios de trabajo, en su versión individual o Sistema. La aplicación de materiales sostenibles es también una de las características que hace única a esta luminaria.
