# Aplique para empotrar exterior, referencia Trace 65 100 de Lamp. 150 lm

- Propiedad del archivo: CONSTRUNARIO
- Formato: FIEBDC-3/2012
- Programa: Construnario Versión 3.51
- Fecha de los precios: 03/11/2022
- Divisa: EUR

**Trace 65 100** u Aplique para empotrar exterior, referencia Trace 65 100 de Lamp. 150 lm
La gama de apliques para empotrar TRACE, está completamente integrada, cediendo el protagonismo al espacio que debe ser iluminado. Esta gama de luminarias es idónea para iluminar zonas de paso, escaleras o habitaciones que requieran luz confortable. La variedad de su diseño permite la posibilidad de crear infinidad de configuraciones en la pared. La familia se compone de un modelo interior con IP40 y un modelo de exterior con IP65. TRACE 65 consta de cuatro versiones, con dos tamaños diferentes, que permiten realizar composiciones lumínicas en la pared. Están fabricados en inyección de aluminio con cristal templado serigrafiado en color negro mate, para tecnología LED, con una temperatura de color blanco cálido y equipo electrónico incorporado. Con reflector simétrico o asimétrico de aluminio lacado en color blanco texturizado y soporte lumínico situado a 90º del suelo para generar una iluminación indirecta confortable. Para la instalación, será necesario el accesorio de la caja de empotramiento.
