# Downlight de pared para exterior, referencia Lup Downlight 110 de Lamp. 500lm

- Propiedad del archivo: CONSTRUNARIO
- Formato: FIEBDC-3/2012
- Programa: Construnario Versión 3.51
- Fecha de los precios: 03/11/2022
- Divisa: EUR

**Lup Downlight 110** u Downlight de pared para exterior, referencia Lup Downlight 110 de Lamp. 500lm
LUP es una familia de downlights de pared para exterior disponibles en 2 versiones según su tamaño y aplicación. LUP está diseñado teniendo en cuenta los detalles y la integración con el techo, y está fabricado en acabado negro texturizado. Con LED COB con temperatura de color blanco cálido y neutro para el formato pequeño, y blanco neutro para el de mayor formato. Y ópticas Flood y Wide Flood. Con un grado de protección IP 65.
