# Difusor de aire rotacional de techo, referencia VDW de Trox

- Propiedad del archivo: CONSTRUNARIO
- Formato: FIEBDC-3/2012
- Programa: Construnario Versión 3.51
- Fecha de los precios: 24/10/2022
- Divisa: EUR

**VDWTRO** u Difusor de aire rotacional de techo, referencia VDW de Trox
Difusores rotacionales de techo con placa frontal circular y cuadrada para un elevado número de renovaciones de aire Dimensiones 300, 400, 500, 600, 625, 825 Rango de caudales de aire 7 – 470 l/s o 25 – 1692 m³/h Placa frontal de chapa de acero galvanizado, con posibilidad de acabado pintado Para impulsión y extracción de aire Para instalaciones de caudal de aire constante y variable Compatible con cualquier sistema de techo, con posibilidad de instalación suspendida Elevada inducción con rápida reducción de la diferencia de temperatura y de la velocidad del aire Hasta 35 renovaciones de aire por hora con una disposición en fila de varios difusores distancia mínima entre difusores de 0.9 m (entre puntos centrales) Idóneos para instalaciones de confort
