# Viga fría activa para instalación en techo, referencia DID642 de Trox

- Propiedad del archivo: CONSTRUNARIO
- Formato: FIEBDC-3/2012
- Programa: Construnario Versión 3.51
- Fecha de los precios: 24/10/2022
- Divisa: EUR

**DID642TRO** u Viga fría activa para instalación en techo, referencia DID642 de Trox
Viga fría activa para calefacción y refrigeración, con batería para sistemas a 2 o 4 tubos, compatible con los diferentes sistemas de techo del mercado Preferiblemente para salas con alturas de hasta 4.00 m Elevada potencia de calefacción y refrigeración con bajo caudal de aire primario y reducida potencia sonora Toberas disponibles en cinco diferentes variantes para optimizar la inducción del aire Rejilla exterior abatible en dos posibles variantes de diseño Equipamiento opcional y accesorios Paquete de control Unidad secundara para tanto impulsión y retorno de aire, o para impulsión de aire adicional Bajo pedido, unidades para impulsión y retorno de aire Deflectores de aire ajustables para la regulación del flujo de aire Batería en color negro Con múltiples opciones de acabado, p.e. carta RAL CLASSIC o NCS Disponible variante para instalación suspendida
