# Detector de humo para compuertas cortafuego, referencia RM-O-VS-D de Trox

- Propiedad del archivo: CONSTRUNARIO
- Formato: FIEBDC-3/2012
- Programa: Construnario Versión 3.51
- Fecha de los precios: 24/10/2022
- Divisa: EUR

**RM-O-VS-D** u Detector de humo para compuertas cortafuego, referencia RM-O-VS-D de Trox
Detector de humo para compuertas cortafuego y compuertas de control de humo Licencia general de la inspección de edificios Z-78.6-67 Para velocidades de aire desde 1 hasta 20 m/s La dirección del aire no es crítica Monitorización del flujo de aire con aviso para velocidades inferiores a 2 m/s Tensión de alimentación de 230 V AC, 50/60 Hz Señales libres de potencial y relés de alarma Señales luminosas integradas Indicador del nivel de colmatación de la unidad Ajuste automático del umbral de alarma Largo ciclo de vida
