# Tabique Fibro-yeso - 1S23 (12,5+50+12,5+e+75+12,5 2xLM) - de Fermacell

- Propiedad del archivo: CONSTRUNARIO
- Formato: FIEBDC-3/2012
- Programa: Construnario Versión 3.51
- Fecha de los precios: 01/03/2023
- Divisa: EUR
- Código: james-hardie (23/03/2023)

**1S23_125_75_50LRLM** m2 Tabique Fibro-yeso - 1S23 (12,5+50+12,5+e+75+12,5 2xLM) - de Fermacell
Tabique fermacell modelo 1S23 (12,5+75+12,5+e+50+12,5 LR+LM), espesor total 173mm, formado por un tabique de panelado simple con placas de fibra yeso fermacell de 12,5 mm de espesor, según ETE 03/0050, identificación GF-I-W2-C1 (UNE EN 15283-2), densidad 1150 +/- 50 kg/m3, atornilladas a cada lado de una subestructura compuesta por canales de UW de 50 x 40 x 0,6 mm, montantes de perfil CW de 48,8 x (49/47) x 0,6 (alas desiguales), más un trasdosado independiente de placa simple de fibra yeso fermacell de 12,5mm de espesor, separado 10mm del tabique, con subestructura compuesta de canales de UW de 75 x 40 x 0,6 mm, montantes de perfil CW de 73,8 x (49/47) x 0,6mm (alas desiguales). Perfilería de chapa de acero galvanizado en caliente según UNE EN 14195:2005. Todas las placas atornilladas a los montantes cada 25 cm, con tornillos fermacell de 3,9 x 30 mm fosfatados, de cabeza tronco-cónica con rosca. Montantes cada 600 mm. Las placas vistas son de tipo borde rebajado mientras que la placa oculta es de tipo canto recto. Unión a testa de los paneles. El panel oculto no requiere tratamiento. En los paneles vistos: empastado de juntas y cabezas de tornillos con pasta de juntas fermacell. Las juntas se refuerzan con la cinta de papel fermacell, asentada sobre una primera capa de pasta de juntas. Sobre la cinta se aplica una segunda mano de pasta. Paneles caras vistas: Unión entre paneles con pegamento de juntas fermacell. Empastado de juntas y cabezas de tornillos (una vez el pegamento está seco y se hayan retirado los excesos) con pasta de juntas fermacell. Panel intermedio: Unión a testa de los paneles. Cerramiento perimetral a base de tiras de cinta autoadhesiva esponjosa, de celda cerrada, ancho 70/45mm. Lana mineral de 45mm + 65mm en las cámaras. Aislamiento acústico Ra '= 64,2dBA. Resistencia al fuego EI 60. Altura máxima 4,0m. Sistema constructivo según DAU 17/103. Los montantes a los que se fijen los precercos de puertas se reforzarán con doble montante formando tubo, según instrucciones de montaje del fabricante (no incluido en el precio). Totalmente terminado y listo para lijar, imprimar y pintar para un nivel de acabado estándar (Q2). Los criterios de medición son específicos de la norma UNE 92305 para trabajos de instalación de tabiquería seca y falsos techos.

| Código | Ud | Descripción | Rendimiento | Precio | Importe |
|---|---|---|---|---|---|
| 71004_FER | m2 | Panel de fibra-yeso con canto recto 2000 x 1200 x 12,5 (material; 27/09/2022) | 1.050 | 7.75 | 8.14 |
| 71328_FER | m2 | Panel de fibra yeso canto rebajado 2000 x 1200 x 12,5 4 caras rebajadas (material; 23/03/2023) | 2.100 | 8.38 | 17.60 |
| 79003_FER | u | Pasta de juntas, saco de 20 Kg (material) | 0.040 | 26.67 | 1.07 |
| 79011_FER | u | Tornillos de fijado rápido 3,9x30 mm, caja de 1000 (material) | 0.036 | 10.7 | 0.39 |
| 79018_FER | m | Cinta de papel de refuerzo para placas con junta de borde afinado (material; 27/09/2022) | 3.200 | 0.12 | 0.38 |
| 291028_FER | m | Montante CW50, 49x50x47, longitud 3 m (material) | 2.100 | 2.16 | 4.54 |
| 291037_FER | m | Montante CW75, 49x75x47, longitud 3 m (material) | 2.100 | 2.51 | 5.27 |
| 291106_FER | m | Canal UW50, 40x50x40, longitud 3 m (material) | 0.900 | 1.69 | 1.52 |
| 291104_FER | m | Canal UW75, 40x75x40, longitud 3 m (material) | 0.900 | 2.05 | 1.85 |
| AG50 | m2 | Lana mineral de 50mm de espesor (material) | 1.000 | 1.9 | 1.90 |
| AG65 | m2 | Lana mineral de 65mm de espesor (material) | 1.000 | 2.7 | 2.70 |
| bec_70 | u | Cinta compresible unión perfilería - estructura 70 cm (material) | 2.200 | 0.34 | 0.75 |
| tactor | u | Taco Tornillo golpe 6,0X40mm cincado 70cm horiz/100cm vertical (material) | 3.400 | 0.03 | 0.10 |
| mo053 | h | Oficial primera (mano de obra) | 0.450 | 17.82 | 8.02 |
| mo099 | h | Ayudante (mano de obra) | 0.450 | 16.13 | 7.26 |
|  |  | Costes directos |  |  | 61.49 |

## Recursos

**71004_FER** m2 Panel de fibra-yeso con canto recto 2000 x 1200 x 12,5
Panel homogéneo para construcción seca, base de yeso y fibras de papel, hidrofugado en fábrica. Para aplicaciones interiores en paredes, techos y suelos. Resistente al fuego y a la humedad.

**71328_FER** m2 Panel de fibra yeso canto rebajado 2000 x 1200 x 12,5 4 caras rebajadas
Panel homogéneo para construcción seca, base de yeso y fibras de papel, hidrofugado en fábrica. Para aplicaciones interiores en paredes, techos y suelos. Resistente al fuego y a la humedad.

**79003_FER** u Pasta de juntas, saco de 20 Kg
Saco de 20 Kg.

**79011_FER** u Tornillos de fijado rápido 3,9x30 mm, caja de 1000
Consumo de 10-13 uds/m2.

**79018_FER** m Cinta de papel de refuerzo para placas con junta de borde afinado
Para el refuerzo de la junta entre paneles de fibra yeso fermacell® con el borde afinado o para el refuerzo adicional de rincones. La cinta de papel tiene una alta resistencia a la tracción y funciona perfectamente con la pasta de juntas fermacell®. Propiedades - Alta resistencia a tracción - Muesca central para facilitar el trabajo en rincones y esquinas - Adherencia perfecta con la pasta de juntas fermacell® - Poco relieve Rollo de 75m Ancho: 53 mm

**291028_FER** m Montante CW50, 49x50x47, longitud 3 m
Perfil metálico (montante) de acero galvanizado de 0,6 mm de espesor conforme a UNE 14195 y según geometría tipo DIN, en forma de "C" que se encaja en los canales formando un entramado de estructura portante donde se atornillan los paneles.

**291037_FER** m Montante CW75, 49x75x47, longitud 3 m
Perfil métalico (montante) de acero galvanizado de 0,6 mm de espesor conforme a UNE 14195 y según geometría tipo DIN, en forma de "C" que se encaja en los canales formando un entramado de estructura portante donde se atornillan los paneles.

**291106_FER** m Canal UW50, 40x50x40, longitud 3 m
Perfil metálico (canal) de acero galvanizado de 0,6 mm de espesor conforme a UNE 14195 y según geometría tipo DIN, en forma de “U” que se fija a los forjados para asegurar la alineación entre los montantes verticales.

**291104_FER** m Canal UW75, 40x75x40, longitud 3 m
Perfil metálico (canal) de acero galvanizado de 0,6 mm de espesor conforme a UNE 14195 y según geometría tipo DIN, en forma de "U" que se fija a los forjados para asegurar la alineación entre los montantes verticales.
