# Tabique Fibro-yeso - 1S32 (15+75+15 LR) - de Fermacell

- Propiedad del archivo: CONSTRUNARIO
- Formato: FIEBDC-3/2012
- Programa: Construnario Versión 3.51
- Fecha de los precios: 01/03/2023
- Divisa: EUR
- Código: james-hardie (23/03/2023)

**1S32_15_75_15_LR** m2 Tabique Fibro-yeso - 1S32 (15+75+15 LR) - de Fermacell
Tabique fermacell modelo 1S31 (15+75+15 LR), espesor total 105mm, formado por una placa de fibra yeso fermacell de 15 mm de espesor con 4 bordes afinados, según ETE 03/0050, identificación GF-I-W2-C1 (UNE EN 15283-2), densidad 1150 +/- 50 kg/m3, atornillada a cada lado de una estructura compuesta por canales de UW de 75 x 40 x 0,6 mm, montantes de perfil CW de 73,8 x (49/47) x 0,6 mm (alas desiguales), ambos construidos en chapa de acero galvanizado en caliente según UNE EN 14195:2005, atornilladas a los montantes cada 25 cm, con tornillos fermacell de 3,9 x 30 mm fosfatados, de cabeza tronco-cónica con rosca. Montantes cada 600 mm. Unión de paneles a testa. Una vez montado el tabique, pegado de la malla autoadhesiva para placas de borde afinado fermacell y enmasillado de la junta con pasta de juntas fermacell, penetrando la malla y rellenando la junta por completo. Segunda mano de enmasillado con pasta de juntas fermacell una vez seca la primera capa. Cerramiento perimetral a base de tiras de cinta autoadhesiva esponjosa, de celda cerrada, ancho 70mm. Lana de roca de 60mm/70kg/m3 en la cámara. Aislamiento acústico Ra >'= 56dBA.Resistencia al fuego EI 90. Altura máxima 5,10m / 4m con resistencia al fuego. Sistema constructivo según DAU 17/103 Los montantes a los que se fijen los precercos de puertas se reforzarán con doble montante formando tubo, según instrucciones de montaje del fabricante (no incluido en el precio). Totalmente terminado y listo para lijar, imprimar y pintar para un nivel de acabado estándar (Q2). Los criterios de medición son específicos de la norma UNE 92305 para trabajos de instalación de tabiquería seca y falsos techos.

| Código | Ud | Descripción | Rendimiento | Precio | Importe |
|---|---|---|---|---|---|
| 72315_FER | m2 | Panel de fibra yeso canto rebajado 2600x1200x15 4 caras (material) | 2.100 | 11.46 | 24.07 |
| 79011_FER | u | Tornillos de fijado rápido 3,9x30 mm, caja de 1000 (material) | 0.024 | 10.7 | 0.26 |
| 79003_FER | u | Pasta de juntas, saco de 20 Kg (material) | 0.040 | 26.67 | 1.07 |
| 79018_FER | m | Cinta de papel de refuerzo para placas con junta de borde afinado (material; 27/09/2022) | 3.200 | 0.12 | 0.38 |
| 291037_FER | m | Montante CW75, 49x75x47, longitud 3 m (material) | 2.100 | 2.51 | 5.27 |
| 291104_FER | m | Canal UW75, 40x75x40, longitud 3 m (material) | 0.900 | 2.05 | 1.85 |
| 60_70 | m2 | 60/70 Lana de roca de 60 mm de espesor y 70 kg/m3 de densidad (material) | 1.000 | 3.22 | 3.22 |
| bec_70 | u | Cinta compresible unión perfilería - estructura 70 cm (material) | 1.100 | 0.34 | 0.37 |
| tactor | u | Taco Tornillo golpe 6,0X40mm cincado 70cm horiz/100cm vertical (material) | 1.700 | 0.03 | 0.05 |
| mo053 | h | Oficial primera (mano de obra) | 0.360 | 17.82 | 6.42 |
| mo099 | h | Ayudante (mano de obra) | 0.360 | 16.13 | 5.81 |
|  |  | Costes directos |  |  | 48.77 |

## Recursos

**72315_FER** m2 Panel de fibra yeso canto rebajado 2600x1200x15 4 caras
Panel homogéneo para construcción seca, base de yeso y fibras de papel, hidrofugado en fábrica. Para soluciones de instalación tradicional en tabiquería seca con borde afinado.

**79011_FER** u Tornillos de fijado rápido 3,9x30 mm, caja de 1000
Consumo de 10-13 uds/m2.

**79003_FER** u Pasta de juntas, saco de 20 Kg
Saco de 20 Kg.

**79018_FER** m Cinta de papel de refuerzo para placas con junta de borde afinado
Para el refuerzo de la junta entre paneles de fibra yeso fermacell® con el borde afinado o para el refuerzo adicional de rincones. La cinta de papel tiene una alta resistencia a la tracción y funciona perfectamente con la pasta de juntas fermacell®. Propiedades - Alta resistencia a tracción - Muesca central para facilitar el trabajo en rincones y esquinas - Adherencia perfecta con la pasta de juntas fermacell® - Poco relieve Rollo de 75m Ancho: 53 mm

**291037_FER** m Montante CW75, 49x75x47, longitud 3 m
Perfil métalico (montante) de acero galvanizado de 0,6 mm de espesor conforme a UNE 14195 y según geometría tipo DIN, en forma de "C" que se encaja en los canales formando un entramado de estructura portante donde se atornillan los paneles.

**291104_FER** m Canal UW75, 40x75x40, longitud 3 m
Perfil metálico (canal) de acero galvanizado de 0,6 mm de espesor conforme a UNE 14195 y según geometría tipo DIN, en forma de "U" que se fija a los forjados para asegurar la alineación entre los montantes verticales.
