# Canal UW75, 40x75x40, longitud 3 m - de Fermacell

- Propiedad del archivo: CONSTRUNARIO
- Formato: FIEBDC-3/2012
- Programa: Construnario Versión 3.51
- Fecha de los precios: 01/03/2023
- Divisa: EUR

**291104_FER** m Canal UW75, 40x75x40, longitud 3 m - de Fermacell
Precio: 2.05
Perfil metálico (canal) de acero galvanizado de 0,6 mm de espesor conforme a UNE 14195 y según geometría tipo DIN, en forma de "U" que se fija a los forjados para asegurar la alineación entre los montantes verticales.
