# Solera seca Fibro-yeso fermacell 2E11 - de Fermacell

- Propiedad del archivo: CONSTRUNARIO
- Formato: FIEBDC-3/2012
- Programa: Construnario Versión 3.51
- Fecha de los precios: 01/03/2023
- Divisa: EUR
- Código: james-hardie (23/03/2023)

**2E11** m2 Solera seca Fibro-yeso fermacell 2E11 - de Fermacell
Solera seca de elementos de suelo de fibra yeso fermacell 2E11 de 20mm de espesor (2x10mm) de 1500x500mm, colocado directamente sobre soporte resistente, colocación flotante contra bandas perimetrales de zócalo fermacell en el perímetro, carga máxima puntual 3KN, apto para categorías de uso A y B (CTE DB SE-AE). Fijación mediante pegamento para suelos fermacell y tornillos fermacell para suelos de 3,9mmx19mm, distancia máxima entre fijaciones 20cm. Enmasillado de juntas y fijaciones, solamente necesario en caso de acabados flexibles de poco espesor (como PVC, textiles, corcho) o antes de aplicar el sistema de impermeabilización.

| Código | Ud | Descripción | Rendimiento | Precio | Importe |
|---|---|---|---|---|---|
| 76101_FER | m2 | Elemento de suelo estándar 2E11, 1500x500x20 (material) | 1.050 | 20.48 | 21.50 |
| 79010_FER | u | Tornillos para elementos de suelo, 3, 9x19mm, caja de 1000 unidades (material) | 0.015 | 11.88 | 0.18 |
| 79022_FER | u | Pegamento para suelos (material) | 0.045 | 14.37 | 0.65 |
| 79001_FER | u | Pasta de juntas, saco de 5 Kg (material) | 0.020 | 7.37 | 0.15 |
| 78012_FER | u | Granulado de nivelación, saco de 100 l (material) | 0.200 | 17.63 | 3.53 |
| 79079_FER | u | Zócalo de separación perimetral, 1000x50x10mm (material) | 0.020 | 74.34 | 1.49 |
| mo099 | h | Ayudante (mano de obra) | 0.140 | 16.13 | 2.26 |
| mo053 | h | Oficial primera (mano de obra) | 0.140 | 17.82 | 2.49 |
|  |  | Costes directos |  |  | 32.25 |

## Recursos

**76101_FER** m2 Elemento de suelo estándar 2E11, 1500x500x20
Elemento formado por 2 paneles de 10 mm homogéneos en base de yeso y fibras de papel, hidrofugado en fábrica. Espesor total 20 mm. Para soluciones de suelos de alta calidad con las que se cumplen los requisitos más exigentes.

**79010_FER** u Tornillos para elementos de suelo, 3, 9x19mm, caja de 1000 unidades
Consumo: 15uds/m2.

**79022_FER** u Pegamento para suelos
Bote de 1 Kg.

**79001_FER** u Pasta de juntas, saco de 5 Kg
Saco de 5 kg.

**78012_FER** u Granulado de nivelación, saco de 100 l
Consumo 10 l/m2.

**79079_FER** u Zócalo de separación perimetral, 1000x50x10mm
60 unidades por caja.
