# Solera seca Fibro-yeso fermacell 2E11 sobre mortero autonivelante (5mm) - de Fermacell

- Propiedad del archivo: CONSTRUNARIO
- Formato: FIEBDC-3/2012
- Programa: Construnario Versión 3.51
- Fecha de los precios: 01/03/2023
- Divisa: EUR
- Código: james-hardie (23/03/2023)

**2E11_ma5** m2 Solera seca Fibro-yeso fermacell 2E11 sobre mortero autonivelante (5mm) - de Fermacell
Solera seca de elementos de suelo de fibra yeso fermacell 2E11 de 20mm de espesor (2x10mm) de 1500x500mm, sobre capa de nivelación previamente ejecutada con mortero autonivelante fermacell, espesor 0-20mm (espesor medio 5mm), colocación flotante contra bandas perimetrales de zócalo fermacell en el perímetro, carga máxima puntual 2KN, apto para categorías de uso A y B (CTE DB SE-AE. Fijación mediante pegamento para suelos fermacell y tornillos fermacell para suelos de 3,9mmx19mm, distancia máxima entre fijaciones 20cm. Enmasillado de juntas y fijaciones, solamente necesario en caso de acabados flexibles de poco espesor (como PVC, textiles, corcho) o antes de aplicar el sistema de impermeabilización.

| Código | Ud | Descripción | Rendimiento | Precio | Importe |
|---|---|---|---|---|---|
| 76101_FER | m2 | Elemento de suelo estándar 2E11, 1500x500x20 (material) | 1.050 | 20.48 | 21.50 |
| 79010_FER | u | Tornillos para elementos de suelo, 3, 9x19mm, caja de 1000 unidades (material) | 0.015 | 11.88 | 0.18 |
| 79022_FER | u | Pegamento para suelos (material) | 0.045 | 14.37 | 0.65 |
| 79001_FER | u | Pasta de juntas, saco de 5 Kg (material) | 0.020 | 7.37 | 0.15 |
| 79079_FER | u | Zócalo de separación perimetral, 1000x50x10mm (material) | 0.020 | 74.34 | 1.49 |
| 78009_FER | u | Mortero autonivelante (material) | 0.340 | 34.27 | 11.65 |
| mo099 | h | Ayudante (mano de obra) | 0.220 | 16.13 | 3.55 |
| mo053 | h | Oficial primera (mano de obra) | 0.220 | 17.82 | 3.92 |
|  |  | Costes directos |  |  | 43.09 |

## Recursos

**76101_FER** m2 Elemento de suelo estándar 2E11, 1500x500x20
Elemento formado por 2 paneles de 10 mm homogéneos en base de yeso y fibras de papel, hidrofugado en fábrica. Espesor total 20 mm. Para soluciones de suelos de alta calidad con las que se cumplen los requisitos más exigentes.

**79010_FER** u Tornillos para elementos de suelo, 3, 9x19mm, caja de 1000 unidades
Consumo: 15uds/m2.

**79022_FER** u Pegamento para suelos
Bote de 1 Kg.

**79001_FER** u Pasta de juntas, saco de 5 Kg
Saco de 5 kg.

**79079_FER** u Zócalo de separación perimetral, 1000x50x10mm
60 unidades por caja.

**78009_FER** u Mortero autonivelante
Saco de 25 Kg. Consumo 1,7kg/mm de espesor.
