# Solera seca Fibro-yeso fermacell 2E13, granulado nivelación (30mm) - de Fermacell

- Propiedad del archivo: CONSTRUNARIO
- Formato: FIEBDC-3/2012
- Programa: Construnario Versión 3.51
- Fecha de los precios: 01/03/2023
- Divisa: EUR
- Código: james-hardie (23/03/2023)

**2E13_gr30** m2 Solera seca Fibro-yeso fermacell 2E13, granulado nivelación (30mm) - de Fermacell
Solera seca de elementos de suelo de fibra yeso fermacell 2E13 de 1500x500mm y 40mm de espesor, compuestos de 2 elementos de fibra yeso fermacell de 10mm más 20mm de poliestireno expandido, colocado sobre capa de recrecido /nivelación, de hasta 60mm de granulado de nivelación fermacell, espesor mínimo 10mm, de 30mm de espesor medio, colocación flotante contra bandas perimetrales de zócalo fermacell en el perímetro, carga máxima puntual 2KN, apto para categorías de uso A y B según CTE DB SE-AE. Fijación mediante pegamento para suelos fermacell y tornillos fermacell para suelos de 3,9mmx22mm, distancia máxima entre fijaciones 20cm. Enmasillado de juntas y fijaciones, solamente necesario en caso de acabados flexibles de poco espesor (como PVC, textiles, corcho) o antes de aplicar el sistema de impermeabilización.

| Código | Ud | Descripción | Rendimiento | Precio | Importe |
|---|---|---|---|---|---|
| 76003_FER | m2 | Elemento de suelo con aislante de poliestireno expandido 2E13, 1500x500x40+20 (material) | 1.050 | 24.63 | 25.86 |
| 79022_FER | u | Pegamento para suelos (material) | 0.045 | 14.37 | 0.65 |
| 79013_FER | u | Tornillos para elementos de suelo, 3, 9x22mm, caja de 1000 unidades (material) | 0.015 | 13.25 | 0.20 |
| 79001_FER | u | Pasta de juntas, saco de 5 Kg (material) | 0.020 | 7.37 | 0.15 |
| 78012_FER | u | Granulado de nivelación, saco de 100 l (material) | 0.600 | 17.63 | 10.58 |
| 79076_FER | u | Zócalo de separación perimetral, 1000x100x10mm (material) | 0.040 | 44.75 | 1.79 |
| 79079_FER | u | Zócalo de separación perimetral, 1000x50x10mm (material) | 0.020 | 74.34 | 1.49 |
| mo099 | h | Ayudante (mano de obra) | 0.250 | 16.13 | 4.03 |
| mo053 | h | Oficial primera (mano de obra) | 0.250 | 17.82 | 4.46 |
|  |  | Costes directos |  |  | 49.21 |

## Recursos

**76003_FER** m2 Elemento de suelo con aislante de poliestireno expandido 2E13, 1500x500x40+20
Elemento formado por 2 paneles de 10 mm homogéneos en base de yeso y fibras de papel, hidrofugado en fábrica. Incorpora una lámina aislante de poliestireno expandido de 20 mm. Espesor total 40 mm. Para soluciones de suelos con elevadas exigencias de aislamiento térmico y acústico.

**79022_FER** u Pegamento para suelos
Bote de 1 Kg.

**79013_FER** u Tornillos para elementos de suelo, 3, 9x22mm, caja de 1000 unidades
Consumo: 15uds/m2.

**79001_FER** u Pasta de juntas, saco de 5 Kg
Saco de 5 kg.

**78012_FER** u Granulado de nivelación, saco de 100 l
Consumo 10 l/m2.

**79076_FER** u Zócalo de separación perimetral, 1000x100x10mm
30 unidades por caja.

**79079_FER** u Zócalo de separación perimetral, 1000x50x10mm
60 unidades por caja.
