# Solera seca Fibro-yeso fermacell 2E13 sobre mortero autonivelante (2mm) - de Fermacell

- Propiedad del archivo: CONSTRUNARIO
- Formato: FIEBDC-3/2012
- Programa: Construnario Versión 3.51
- Fecha de los precios: 01/03/2023
- Divisa: EUR
- Código: james-hardie (23/03/2023)

**2E13_ma2** m2 Solera seca Fibro-yeso fermacell 2E13 sobre mortero autonivelante (2mm) - de Fermacell
Solera seca de elementos de suelo de fibra yeso fermacell 2E13 de 1500x500mm y 40mm de espesor, compuestos de 2 elementos de fibra yeso fermacell de 10mm más 20mm de poliestireno expandido, sobre capa de nivelación previamente ejecutada con mortero autonivelante fermacell, espesor 0-20mm (espesor medio 2mm), colocación flotante contra bandas perimetrales de zócalo fermacell en el perímetro, carga máxima puntual 2KN, apto para categorías de uso A y B según CTE DB SE-AE. Fijación mediante pegamento para suelos fermacell y tornillos fermacell para suelos de 3,9mmx22mm, distancia máxima entre fijaciones 20cm. Enmasillado de juntas y fijaciones, solamente necesario en caso de acabados flexibles de poco espesor (como PVC, textiles, corcho) o antes de aplicar el sistema de impermeabilización.

| Código | Ud | Descripción | Rendimiento | Precio | Importe |
|---|---|---|---|---|---|
| 76003_FER | m2 | Elemento de suelo con aislante de poliestireno expandido 2E13, 1500x500x40+20 (material) | 1.050 | 24.63 | 25.86 |
| 79022_FER | u | Pegamento para suelos (material) | 0.045 | 14.37 | 0.65 |
| 79013_FER | u | Tornillos para elementos de suelo, 3, 9x22mm, caja de 1000 unidades (material) | 0.015 | 13.25 | 0.20 |
| 79001_FER | u | Pasta de juntas, saco de 5 Kg (material) | 0.020 | 7.37 | 0.15 |
| 79079_FER | u | Zócalo de separación perimetral, 1000x50x10mm (material) | 0.020 | 74.34 | 1.49 |
| 78009_FER | u | Mortero autonivelante (material) | 0.136 | 34.27 | 4.66 |
| mo099 | h | Ayudante (mano de obra) | 0.220 | 16.13 | 3.55 |
| mo053 | h | Oficial primera (mano de obra) | 0.220 | 17.82 | 3.92 |
|  |  | Costes directos |  |  | 40.48 |

## Recursos

**76003_FER** m2 Elemento de suelo con aislante de poliestireno expandido 2E13, 1500x500x40+20
Elemento formado por 2 paneles de 10 mm homogéneos en base de yeso y fibras de papel, hidrofugado en fábrica. Incorpora una lámina aislante de poliestireno expandido de 20 mm. Espesor total 40 mm. Para soluciones de suelos con elevadas exigencias de aislamiento térmico y acústico.

**79022_FER** u Pegamento para suelos
Bote de 1 Kg.

**79013_FER** u Tornillos para elementos de suelo, 3, 9x22mm, caja de 1000 unidades
Consumo: 15uds/m2.

**79001_FER** u Pasta de juntas, saco de 5 Kg
Saco de 5 kg.

**79079_FER** u Zócalo de separación perimetral, 1000x50x10mm
60 unidades por caja.

**78009_FER** u Mortero autonivelante
Saco de 25 Kg. Consumo 1,7kg/mm de espesor.
