# Solera seca Fibro-yeso fermacell 2E22 - de Fermacell

- Propiedad del archivo: CONSTRUNARIO
- Formato: FIEBDC-3/2012
- Programa: Construnario Versión 3.51
- Fecha de los precios: 01/03/2023
- Divisa: EUR
- Código: james-hardie (23/03/2023)

**2E22** m2 Solera seca Fibro-yeso fermacell 2E22 - de Fermacell
Solera seca de elementos de suelo de fibra yeso fermacell 2E22 de 25mm de espesor (2x12,5mm) de 1500x500mm, colocado directamente sobre soporte resistente, colocación flotante contra bandas perimetrales de zócalo fermacell en el perímetro, carga máxima puntual 4KN, apto para categorías de uso A, B, C y D a excepción de C4 (gimnasios y actividades físicas) y D2 (supermercados,etc.), según CTE DB SE-AE. Fijación mediante pegamento para suelos fermacell y tornillos fermacell para suelos de 3,9mmx22mm, distancia máxima entre fijaciones 20cm. Enmasillado de juntas y fijaciones, solamente necesario en caso de acabados flexibles de poco espesor (como PVC, textiles, corcho) o antes de aplicar el sistema de impermeabilización.

| Código | Ud | Descripción | Rendimiento | Precio | Importe |
|---|---|---|---|---|---|
| 76141_FER | m2 | Elemento de suelo estándar 2E22, 1500x500x25 (material) | 1.050 | 22.46 | 23.58 |
| 79022_FER | u | Pegamento para suelos (material) | 0.045 | 14.37 | 0.65 |
| 79013_FER | u | Tornillos para elementos de suelo, 3, 9x22mm, caja de 1000 unidades (material) | 0.015 | 13.25 | 0.20 |
| 79001_FER | u | Pasta de juntas, saco de 5 Kg (material) | 0.020 | 7.37 | 0.15 |
| 78012_FER | u | Granulado de nivelación, saco de 100 l (material) | 0.200 | 17.63 | 3.53 |
| 79079_FER | u | Zócalo de separación perimetral, 1000x50x10mm (material) | 0.020 | 74.34 | 1.49 |
| mo099 | h | Ayudante (mano de obra) | 0.140 | 16.13 | 2.26 |
| mo053 | h | Oficial primera (mano de obra) | 0.140 | 17.82 | 2.49 |
|  |  | Costes directos |  |  | 34.35 |

## Recursos

**76141_FER** m2 Elemento de suelo estándar 2E22, 1500x500x25
Elemento formado por 2 paneles de 12,5 mm homogéneos en base de yeso y fibras de papel, hidrofugado en fábrica. Espesor total 25 mm. Para soluciones de suelos de alta calidad con las que se cumplen los requisitos más exigentes.

**79022_FER** u Pegamento para suelos
Bote de 1 Kg.

**79013_FER** u Tornillos para elementos de suelo, 3, 9x22mm, caja de 1000 unidades
Consumo: 15uds/m2.

**79001_FER** u Pasta de juntas, saco de 5 Kg
Saco de 5 kg.

**78012_FER** u Granulado de nivelación, saco de 100 l
Consumo 10 l/m2.

**79079_FER** u Zócalo de separación perimetral, 1000x50x10mm
60 unidades por caja.
