# Solera seca Fibro-yeso fermacell 2E22, granulado nivelación (30mm) - de Fermacell

- Propiedad del archivo: CONSTRUNARIO
- Formato: FIEBDC-3/2012
- Programa: Construnario Versión 3.51
- Fecha de los precios: 01/03/2023
- Divisa: EUR
- Código: james-hardie (23/03/2023)

**2E22_gr30** m2 Solera seca Fibro-yeso fermacell 2E22, granulado nivelación (30mm) - de Fermacell
Solera seca de elementos de suelo de fibra yeso fermacell 2E22 de 25mm de espesor (2x12,5mm) de 1500x500mm, colocado sobre capa de recrecido /nivelación, de hasta 60mm de granulado de nivelación fermacell, espesor mínimo 10mm, de 30mm de espesor medio, colocación flotante contra bandas perimetrales de zócalo fermacell en el perímetro, carga máxima puntual 3KN, apto para categorías de uso A y B, según CTE DB SE-AE. Fijación mediante pegamento para suelos fermacell y tornillos fermacell para suelos de 3,9mmx22mm, distancia máxima entre fijaciones 20cm. Enmasillado de juntas y fijaciones, solamente necesario en caso de acabados flexibles de poco espesor (como PVC, textiles, corcho) o antes de aplicar el sistema de impermeabilización.

| Código | Ud | Descripción | Rendimiento | Precio | Importe |
|---|---|---|---|---|---|
| 76141_FER | m2 | Elemento de suelo estándar 2E22, 1500x500x25 (material) | 1.050 | 22.46 | 23.58 |
| 79022_FER | u | Pegamento para suelos (material) | 0.045 | 14.37 | 0.65 |
| 79001_FER | u | Pasta de juntas, saco de 5 Kg (material) | 0.020 | 7.37 | 0.15 |
| 79013_FER | u | Tornillos para elementos de suelo, 3, 9x22mm, caja de 1000 unidades (material) | 0.015 | 13.25 | 0.20 |
| 78012_FER | u | Granulado de nivelación, saco de 100 l (material) | 0.600 | 17.63 | 10.58 |
| 79076_FER | u | Zócalo de separación perimetral, 1000x100x10mm (material) | 0.040 | 44.75 | 1.79 |
| mo099 | h | Ayudante (mano de obra) | 0.250 | 16.13 | 4.03 |
| mo053 | h | Oficial primera (mano de obra) | 0.250 | 17.82 | 4.46 |
|  |  | Costes directos |  |  | 45.44 |

## Recursos

**76141_FER** m2 Elemento de suelo estándar 2E22, 1500x500x25
Elemento formado por 2 paneles de 12,5 mm homogéneos en base de yeso y fibras de papel, hidrofugado en fábrica. Espesor total 25 mm. Para soluciones de suelos de alta calidad con las que se cumplen los requisitos más exigentes.

**79022_FER** u Pegamento para suelos
Bote de 1 Kg.

**79001_FER** u Pasta de juntas, saco de 5 Kg
Saco de 5 kg.

**79013_FER** u Tornillos para elementos de suelo, 3, 9x22mm, caja de 1000 unidades
Consumo: 15uds/m2.

**78012_FER** u Granulado de nivelación, saco de 100 l
Consumo 10 l/m2.

**79076_FER** u Zócalo de separación perimetral, 1000x100x10mm
30 unidades por caja.
