# Solera seca Fibro-yeso fermacell 2E22, mezcla recrecido con 3. capa (100mm) - de Fermacell

- Propiedad del archivo: CONSTRUNARIO
- Formato: FIEBDC-3/2012
- Programa: Construnario Versión 3.51
- Fecha de los precios: 01/03/2023
- Divisa: EUR
- Código: james-hardie (23/03/2023)

**2E22_mr_plus** m2 Solera seca Fibro-yeso fermacell 2E22, mezcla recrecido con 3. capa (100mm) - de Fermacell
Solera seca de elementos de suelo de fibra yeso fermacell 2E22 de 25mm de espesor (2x12,5mm) de 1500x500mm, colocado sobre capa de recrecido /nivelación con mezcla de recrecido fermacell, espesor mín. 30mm, espesor medio 100mm, colocación flotante contra bandas perimetrales de zócalo fermacell en el perímetro. Fijación mediante pegamento para suelos fermacell y tornillos fermacell para suelos de 3,9mmx22mm, distancia máxima entre fijaciones 20cm. 3. capa de fibra yeso fermacell compuesta de paneles de 1000x1500mm y 10mm de espesor, colocados en sentido transversal sobre los elementos de suelo instalados, fijados mediante pegamento para suelos fermacell y tornillos para suelos fermacell de 3,9x22mm. Carga máxima puntual 4KN, apto para categorías de uso A-D según CTE DB SE-AE (excepto C4 y D2). Enmasillado de juntas y fijaciones, solamente necesario en caso de acabados flexibles de poco espesor (como PVC, textiles, corcho) o antes de aplicar el sistema de impermeabilización.

| Código | Ud | Descripción | Rendimiento | Precio | Importe |
|---|---|---|---|---|---|
| 76141_FER | m2 | Elemento de suelo estándar 2E22, 1500x500x25 (material) | 1.050 | 22.46 | 23.58 |
| 70101_FER | m2 | Panel de fibra-yeso con canto recto 1500 x 1000 x 10 (material) | 1.050 | 6.55 | 6.88 |
| 79022_FER | u | Pegamento para suelos (material) | 0.185 | 14.37 | 2.66 |
| 79013_FER | u | Tornillos para elementos de suelo, 3, 9x22mm, caja de 1000 unidades (material) | 0.040 | 13.25 | 0.53 |
| 79076_FER | u | Zócalo de separación perimetral, 1000x100x10mm (material) | 0.040 | 44.75 | 1.79 |
| 79079_FER | u | Zócalo de separación perimetral, 1000x50x10mm (material) | 0.020 | 74.34 | 1.49 |
| 79001_FER | u | Pasta de juntas, saco de 5 Kg (material) | 0.020 | 7.37 | 0.15 |
| 78010_FER | u | Mezcla para recrecido (material) | 1.250 | 37.66 | 47.08 |
| mo099 | h | Ayudante (mano de obra) | 0.400 | 16.13 | 6.45 |
| mo053 | h | Oficial primera (mano de obra) | 0.400 | 17.82 | 7.13 |
|  |  | Costes directos |  |  | 97.74 |

## Recursos

**76141_FER** m2 Elemento de suelo estándar 2E22, 1500x500x25
Elemento formado por 2 paneles de 12,5 mm homogéneos en base de yeso y fibras de papel, hidrofugado en fábrica. Espesor total 25 mm. Para soluciones de suelos de alta calidad con las que se cumplen los requisitos más exigentes.

**70101_FER** m2 Panel de fibra-yeso con canto recto 1500 x 1000 x 10
Panel homogéneo para construcción seca, base de yeso y fibras de papel, hidrofugado en fábrica. Para aplicaciones interiores en paredes, techos y suelos. Resistente al fuego y a la humedad.

**79022_FER** u Pegamento para suelos
Bote de 1 Kg.

**79013_FER** u Tornillos para elementos de suelo, 3, 9x22mm, caja de 1000 unidades
Consumo: 15uds/m2.

**79076_FER** u Zócalo de separación perimetral, 1000x100x10mm
30 unidades por caja.

**79079_FER** u Zócalo de separación perimetral, 1000x50x10mm
60 unidades por caja.

**79001_FER** u Pasta de juntas, saco de 5 Kg
Saco de 5 kg.

**78010_FER** u Mezcla para recrecido
Saco de 80 l. Consumo 10 l /cm de recrecido.
