# Solera seca Fibro-yeso fermacell 2E31 sobre mortero autonivelante (5mm) - de Fermacell

- Propiedad del archivo: CONSTRUNARIO
- Formato: FIEBDC-3/2012
- Programa: Construnario Versión 3.51
- Fecha de los precios: 01/03/2023
- Divisa: EUR
- Código: james-hardie (23/03/2023)

**2E31_ma5** m2 Solera seca Fibro-yeso fermacell 2E31 sobre mortero autonivelante (5mm) - de Fermacell
Solera seca de elementos de suelo de fibra yeso fermacell 2E31 de 1500x500mm y 30mm de espesor, compuestos de 2 elementos de fibra yeso fermacell de 10mm más 10mm de aislante de fibra de madera,sobre capa de nivelación previamente ejecutada con mortero autonivelante fermacell, espesor 0-20mm (espesor medio 5mm), colocación flotante contra bandas perimetrales de zócalo fermacell en el perímetro, carga máxima puntual 3KN, apto para categorías de uso A y B según CTE DB SE-AE. Fijación mediante pegamento para suelos fermacell y tornillos fermacell para suelos de 3,9mmx22mm, distancia máxima entre fijaciones 20cm. Enmasillado de juntas y fijaciones, solamente necesario en caso de acabados flexibles de poco espesor (como PVC, textiles, corcho) o antes de aplicar el sistema de impermeabilización.

| Código | Ud | Descripción | Rendimiento | Precio | Importe |
|---|---|---|---|---|---|
| 76045_FER | m2 | Elemento de suelo con aislante de fibra de madera 2E31, 1500x500x30+10 (material) | 1.050 | 25.16 | 26.42 |
| 79022_FER | u | Pegamento para suelos (material) | 0.045 | 14.37 | 0.65 |
| 79013_FER | u | Tornillos para elementos de suelo, 3, 9x22mm, caja de 1000 unidades (material) | 0.015 | 13.25 | 0.20 |
| 79001_FER | u | Pasta de juntas, saco de 5 Kg (material) | 0.020 | 7.37 | 0.15 |
| 79079_FER | u | Zócalo de separación perimetral, 1000x50x10mm (material) | 0.020 | 74.34 | 1.49 |
| 78009_FER | u | Mortero autonivelante (material) | 0.340 | 34.27 | 11.65 |
| mo099 | h | Ayudante (mano de obra) | 0.220 | 16.13 | 3.55 |
| mo053 | h | Oficial primera (mano de obra) | 0.220 | 17.82 | 3.92 |
|  |  | Costes directos |  |  | 48.03 |

## Recursos

**76045_FER** m2 Elemento de suelo con aislante de fibra de madera 2E31, 1500x500x30+10
Elemento formado por 2 paneles de 10 mm homogéneos en base de yeso y fibras de papel, hidrofugado en fábrica. Incorpora una lámina aislante de fibra de madera de 10 mm, para una construcción ecológica. Espesor total 30 mm. Para soluciones de suelos con elevadas exigencias de sobrecarga, aislamiento acústico y resistencia al fuego.

**79022_FER** u Pegamento para suelos
Bote de 1 Kg.

**79013_FER** u Tornillos para elementos de suelo, 3, 9x22mm, caja de 1000 unidades
Consumo: 15uds/m2.

**79001_FER** u Pasta de juntas, saco de 5 Kg
Saco de 5 kg.

**79079_FER** u Zócalo de separación perimetral, 1000x50x10mm
60 unidades por caja.

**78009_FER** u Mortero autonivelante
Saco de 25 Kg. Consumo 1,7kg/mm de espesor.
