# Trasdosado autoportante - 3S02 (75+50 LM) - de Fermacell

- Propiedad del archivo: CONSTRUNARIO
- Formato: FIEBDC-3/2012
- Programa: Construnario Versión 3.51
- Fecha de los precios: 01/03/2023
- Divisa: EUR
- Código: james-hardie (23/03/2023)

**3S02_75_50LM** m2 Trasdosado autoportante - 3S02 (75+50 LM) - de Fermacell
Trasdosado autoportante fermacell modelo 3S02 (75+50 LM), espesor total 75mm, formado por dos placas de fibra yeso fermacell de 12,5 mm de espesor, según ETE 03/0050, identificación GF-I-W2-C1 (UNE EN 15283-2), densidad 1150 +/- 50 kg/m3, atornilladas a una estructura compuesta por canales de perfil UW de 50 x 40 x 0,6 mm, montantes de perfil CW de 48,8 x (49/47) x 0,6 mm (alas desiguales), ambos construidos en chapa de acero galvanizado en caliente según UNE EN 14195:2005. Atornillado de la primera placa a los montantes cada 40cm con tornillos fermacell de 3,9x30mm, atornillado de la segunda placa a la subestructura mediante tornillos fermacell de 3,9mmx45mm cada 25cm. Montantes cada 600 mm. Primer panel con el canto recto, segundo panel con el canto rebajado. Unión a testa de los paneles. El panel oculto no requiere tratamiento. En los paneles vistos: empastado de juntas y cabezas de tornillos con pasta de juntas fermacell. Las juntas se refuerzan con la cinta de papel fermacell, asentada sobre una primera capa de pasta de juntas. Sobre la cinta se aplica una segunda mano de pasta. Cerramiento perimetral a base de tiras de cinta autoadhesiva esponjosa, de celda cerrada, ancho 45 mm. Lana mineral de 45mm en la cámara. Incremento de aislamiento acústico dRa '= 18,1dBA (muro base con 145kg/m2 de masa) Altura máxima 3,7m. Sistema constructivo según DAU 17/103 Los montantes a los que se fijen los precercos de puertas se reforzarán con doble montante formando tubo, según instrucciones de montaje del fabricante (no incluido en el precio). Totalmente terminado y listo para lijar, imprimar y pintar para un nivel de acabado estándar (Q2). Los criterios de medición son específicos de la norma UNE 92305 para trabajos de instalación de tabiquería seca y falsos techos.

| Código | Ud | Descripción | Rendimiento | Precio | Importe |
|---|---|---|---|---|---|
| 71004_FER | m2 | Panel de fibra-yeso con canto recto 2000 x 1200 x 12,5 (material; 27/09/2022) | 1.050 | 7.75 | 8.14 |
| 71328_FER | m2 | Panel de fibra yeso canto rebajado 2000 x 1200 x 12,5 4 caras rebajadas (material; 23/03/2023) | 1.050 | 8.38 | 8.80 |
| 79003_FER | u | Pasta de juntas, saco de 20 Kg (material) | 0.005 | 26.67 | 0.13 |
| 79011_FER | u | Tornillos de fijado rápido 3,9x30 mm, caja de 1000 (material) | 0.008 | 10.7 | 0.09 |
| 79018_FER | m | Cinta de papel de refuerzo para placas con junta de borde afinado (material; 27/09/2022) | 1.600 | 0.12 | 0.19 |
| 79012_FER | u | Tornillos de fijado rápido 3,9 x 45 mm, caja de 1000 (material) | 0.012 | 20.84 | 0.25 |
| 291028_FER | m | Montante CW50, 49x50x47, longitud 3 m (material) | 2.100 | 2.16 | 4.54 |
| 291106_FER | m | Canal UW50, 40x50x40, longitud 3 m (material) | 0.900 | 1.69 | 1.52 |
| AG50 | m2 | Lana mineral de 50mm de espesor (material) | 1.000 | 1.9 | 1.90 |
| bec_45 | m | Cinta autoadhesiva compresible unión perfilería - estructura (material) | 1.100 | 0.25 | 0.28 |
| tactor | u | Taco Tornillo golpe 6,0X40mm cincado 70cm horiz/100cm vertical (material) | 1.700 | 0.03 | 0.05 |
| mo053 | h | Oficial primera (mano de obra) | 0.320 | 17.82 | 5.70 |
| mo099 | h | Ayudante (mano de obra) | 0.320 | 16.13 | 5.16 |
|  |  | Costes directos |  |  | 36.75 |

## Recursos

**71004_FER** m2 Panel de fibra-yeso con canto recto 2000 x 1200 x 12,5
Panel homogéneo para construcción seca, base de yeso y fibras de papel, hidrofugado en fábrica. Para aplicaciones interiores en paredes, techos y suelos. Resistente al fuego y a la humedad.

**71328_FER** m2 Panel de fibra yeso canto rebajado 2000 x 1200 x 12,5 4 caras rebajadas
Panel homogéneo para construcción seca, base de yeso y fibras de papel, hidrofugado en fábrica. Para aplicaciones interiores en paredes, techos y suelos. Resistente al fuego y a la humedad.

**79003_FER** u Pasta de juntas, saco de 20 Kg
Saco de 20 Kg.

**79011_FER** u Tornillos de fijado rápido 3,9x30 mm, caja de 1000
Consumo de 10-13 uds/m2.

**79018_FER** m Cinta de papel de refuerzo para placas con junta de borde afinado
Para el refuerzo de la junta entre paneles de fibra yeso fermacell® con el borde afinado o para el refuerzo adicional de rincones. La cinta de papel tiene una alta resistencia a la tracción y funciona perfectamente con la pasta de juntas fermacell®. Propiedades - Alta resistencia a tracción - Muesca central para facilitar el trabajo en rincones y esquinas - Adherencia perfecta con la pasta de juntas fermacell® - Poco relieve Rollo de 75m Ancho: 53 mm

**79012_FER** u Tornillos de fijado rápido 3,9 x 45 mm, caja de 1000
Tornillos fermacell 3,9 x 45 mm. Caja de 1000uds.

**291028_FER** m Montante CW50, 49x50x47, longitud 3 m
Perfil metálico (montante) de acero galvanizado de 0,6 mm de espesor conforme a UNE 14195 y según geometría tipo DIN, en forma de "C" que se encaja en los canales formando un entramado de estructura portante donde se atornillan los paneles.

**291106_FER** m Canal UW50, 40x50x40, longitud 3 m
Perfil metálico (canal) de acero galvanizado de 0,6 mm de espesor conforme a UNE 14195 y según geometría tipo DIN, en forma de “U” que se fija a los forjados para asegurar la alineación entre los montantes verticales.
