# Trasdosado directo - 3TP01 - de Fermacell

- Propiedad del archivo: CONSTRUNARIO
- Formato: FIEBDC-3/2012
- Programa: Construnario Versión 3.51
- Fecha de los precios: 01/03/2023
- Divisa: EUR
- Código: james-hardie (23/03/2023)

**3TP01** m2 Trasdosado directo - 3TP01 - de Fermacell
Trasdosado directo de placas de fibra yeso fermacell de 12,5mm de espesor de borde afinado, fijación a soporte mediante pelladas de pasta de agarre fermacell. Distancia máxima entre pelladas 450mm en sentido horizontal y vertical. Distancia máxima a los bordes 50mm. Diámetro de pelladas aprox. 15cm. Unión a testa de los paneles. Empastado de juntas y cabezas de tornillos con pasta de juntas fermacell. Las juntas se refuerzan con la cinta de papel fermacell, asentada sobre una primera capa de pasta de juntas. Sobre la cinta se aplica una segunda mano de pasta. Totalmente terminado y listo para lijar, imprimar y pintar para un nivel de acabado estándar (tipo Q2.)

| Código | Ud | Descripción | Rendimiento | Precio | Importe |
|---|---|---|---|---|---|
| 71328_FER | m2 | Panel de fibra yeso canto rebajado 2000 x 1200 x 12,5 4 caras rebajadas (material; 23/03/2023) | 1.050 | 8.38 | 8.80 |
| 79003_FER | u | Pasta de juntas, saco de 20 Kg (material) | 0.020 | 26.67 | 0.53 |
| 79043_FER | u | Pasta de agarre para aplacado directo (material) | 0.200 | 10.72 | 2.14 |
| 79018_FER | m | Cinta de papel de refuerzo para placas con junta de borde afinado (material; 27/09/2022) | 1.600 | 0.12 | 0.19 |
| mo099 | h | Ayudante (mano de obra) | 0.180 | 16.13 | 2.90 |
| mo053 | h | Oficial primera (mano de obra) | 0.180 | 17.82 | 3.21 |
|  |  | Costes directos |  |  | 17.77 |

## Recursos

**71328_FER** m2 Panel de fibra yeso canto rebajado 2000 x 1200 x 12,5 4 caras rebajadas
Panel homogéneo para construcción seca, base de yeso y fibras de papel, hidrofugado en fábrica. Para aplicaciones interiores en paredes, techos y suelos. Resistente al fuego y a la humedad.

**79003_FER** u Pasta de juntas, saco de 20 Kg
Saco de 20 Kg.

**79043_FER** u Pasta de agarre para aplacado directo
Saco de 20 Kg.

**79018_FER** m Cinta de papel de refuerzo para placas con junta de borde afinado
Para el refuerzo de la junta entre paneles de fibra yeso fermacell® con el borde afinado o para el refuerzo adicional de rincones. La cinta de papel tiene una alta resistencia a la tracción y funciona perfectamente con la pasta de juntas fermacell®. Propiedades - Alta resistencia a tracción - Muesca central para facilitar el trabajo en rincones y esquinas - Adherencia perfecta con la pasta de juntas fermacell® - Poco relieve Rollo de 75m Ancho: 53 mm
