# 60/30 Lana de roca de 60 mm de espesor y 30 kg/m3 de densidad - de Fermacell - de Fermacell

- Propiedad del archivo: CONSTRUNARIO
- Formato: FIEBDC-3/2012
- Programa: Construnario Versión 3.51
- Fecha de los precios: 01/03/2023
- Divisa: EUR

| Código | Ud | Descripción | Precio |
|---|---|---|---|
| 60_30 | m2 | 60/30 Lana de roca de 60 mm de espesor y 30 kg/m3 de densidad - de Fermacell - de Fermacell | 3.22 |
