# Panel de fibra yeso canto rebajado 2000 x 1200 x 10 con 4 caras rebajadas - de Fermacell

- Propiedad del archivo: CONSTRUNARIO
- Formato: FIEBDC-3/2012
- Programa: Construnario Versión 3.51
- Fecha de los precios: 01/03/2023
- Divisa: EUR

**70341_FER** m2 Panel de fibra yeso canto rebajado 2000 x 1200 x 10 con 4 caras rebajadas - de Fermacell
Precio: 6.70
Panel homogéneo con cantos rebajados para construcción seca a base de yeso y fibras de papel, hidrofugado en fábrica. Para aplicaciones interiores en paredes, techos y suelos. Resistente al fuego y a la humedad.
