# Panel de fibra yeso canto rebajado 2600x1200x15 4 caras - de Fermacell

- Propiedad del archivo: CONSTRUNARIO
- Formato: FIEBDC-3/2012
- Programa: Construnario Versión 3.51
- Fecha de los precios: 01/03/2023
- Divisa: EUR

**72315_FER** m2 Panel de fibra yeso canto rebajado 2600x1200x15 4 caras - de Fermacell
Precio: 11.46
Panel homogéneo para construcción seca, base de yeso y fibras de papel, hidrofugado en fábrica. Para soluciones de instalación tradicional en tabiquería seca con borde afinado.
