# Panel de fibra-yeso Firepanel A1 2600x1200x15 - de Fermacell

- Propiedad del archivo: CONSTRUNARIO
- Formato: FIEBDC-3/2012
- Programa: Construnario Versión 3.51
- Fecha de los precios: 01/03/2023
- Divisa: EUR

**72420_FER** m2 Panel de fibra-yeso Firepanel A1 2600x1200x15 - de Fermacell
Precio: 15.04
Panel homogéneo para construcción seca a base de yeso y fibras no combustibles, hidrofugado en fábrica. Para aplicaciones de elevada resistencia al fuego A1.
