# Panel Powerpanel HD 3000x1250x15 - de Fermacell

- Propiedad del archivo: CONSTRUNARIO
- Formato: FIEBDC-3/2012
- Programa: Construnario Versión 3.51
- Fecha de los precios: 01/03/2023
- Divisa: EUR

**75031_FER** m2 Panel Powerpanel HD 3000x1250x15 - de Fermacell
Precio: 29.90
Panel sándwich de cemento aligerado reforzado mediante fibras de vidrio en las superficies. Para aplicaciones exteriores en fachadas e interiores con elevada resistencia a la humedad.
