# Panel Powerpanel H2O 2000 x 1200 x 12,5 - de Fermacell

- Propiedad del archivo: CONSTRUNARIO
- Formato: FIEBDC-3/2012
- Programa: Construnario Versión 3.51
- Fecha de los precios: 01/03/2023
- Divisa: EUR

**75060_FER** m2 Panel Powerpanel H2O 2000 x 1200 x 12,5 - de Fermacell
Precio: 23.34
Panel sándwich de cemento aligerado y refuerzo estructural en las dos caras, con malla de fibra de vidrio. Para aplicaciones exteriores en fachadas e interiores con elevada resistencia a la humedad.
