# Elemento de suelo Powerpanel TE, 1250x500x25 - de Fermacell

- Propiedad del archivo: CONSTRUNARIO
- Formato: FIEBDC-3/2012
- Programa: Construnario Versión 3.51
- Fecha de los precios: 01/03/2023
- Divisa: EUR

**75070_FER** m2 Elemento de suelo Powerpanel TE, 1250x500x25 - de Fermacell
Precio: 37.82
Elemento formado por 2 paneles sándwich de cemento aligerado y refuerzo estructural en las dos caras con malla de fibra de vidrio. Espesor 25mm. Para soluciones de suelos con elevada resistencia a la humedad.
