# Plato de ducha integrado Powerpanel, 1200x1200 - de Fermacell

- Propiedad del archivo: CONSTRUNARIO
- Formato: FIEBDC-3/2012
- Programa: Construnario Versión 3.51
- Fecha de los precios: 01/03/2023
- Divisa: EUR

**75079_FER** u Plato de ducha integrado Powerpanel, 1200x1200 - de Fermacell
Precio: 244.40
Elemento de desagüe de ducha para baños sin barreras arquitectónicas.
