# Elemento de suelo con aislante de poliestireno expandido 2E13, 1500x500x40+20 - de Fermacell

- Propiedad del archivo: CONSTRUNARIO
- Formato: FIEBDC-3/2012
- Programa: Construnario Versión 3.51
- Fecha de los precios: 01/03/2023
- Divisa: EUR

**76003_FER** m2 Elemento de suelo con aislante de poliestireno expandido 2E13, 1500x500x40+20 - de Fermacell
Precio: 24.63
Elemento formado por 2 paneles de 10 mm homogéneos en base de yeso y fibras de papel, hidrofugado en fábrica. Incorpora una lámina aislante de poliestireno expandido de 20 mm. Espesor total 40 mm. Para soluciones de suelos con elevadas exigencias de aislamiento térmico y acústico.
