# Elemento de suelo con aislante de poliestireno expandido 2E14, 1500x500x50+30 - de Fermacell

- Propiedad del archivo: CONSTRUNARIO
- Formato: FIEBDC-3/2012
- Programa: Construnario Versión 3.51
- Fecha de los precios: 01/03/2023
- Divisa: EUR

**76004_FER** m2 Elemento de suelo con aislante de poliestireno expandido 2E14, 1500x500x50+30 - de Fermacell
Precio: 26.91
Elemento formado por 2 paneles de 10mm homogéneos en base de yeso y fibras de papel, hidrofugado en fábrica. Incorpora una lámina aislante de poliestireno expandido de 30mm. Espesor total 50mm. Para soluciones de suelos con elevadas exigencias de aislamiento térmico y acústico.
