# Elemento de suelo con aislante de lana mineral 2E32, 1500x500x30+10 - de Fermacell

- Propiedad del archivo: CONSTRUNARIO
- Formato: FIEBDC-3/2012
- Programa: Construnario Versión 3.51
- Fecha de los precios: 01/03/2023
- Divisa: EUR

**76030_FER** m2 Elemento de suelo con aislante de lana mineral 2E32, 1500x500x30+10 - de Fermacell
Precio: 25.77
Elemento formado por 2 paneles homogéneos de 10mm en base de yeso y fibras de papel, hidrofugado en fábrica. Incorpora una lámina aislante de lana mineral de 10mm. Espesor total 30mm. Para soluciones de suelos con elevadas exigencias de resistencia al fuego y acústicas.
