# Mortero autonivelante - de Fermacell

- Propiedad del archivo: CONSTRUNARIO
- Formato: FIEBDC-3/2012
- Programa: Construnario Versión 3.51
- Fecha de los precios: 01/03/2023
- Divisa: EUR

**78009_FER** u Mortero autonivelante - de Fermacell
Precio: 34.27
Saco de 25 Kg. Consumo 1,7kg/mm de espesor.
