# Mezcla para recrecido - de Fermacell

- Propiedad del archivo: CONSTRUNARIO
- Formato: FIEBDC-3/2012
- Programa: Construnario Versión 3.51
- Fecha de los precios: 01/03/2023
- Divisa: EUR

**78010_FER** u Mezcla para recrecido - de Fermacell
Precio: 37.66
Saco de 80 l. Consumo 10 l /cm de recrecido.
