# Granulado de nivelación, saco de 50 l - de Fermacell

- Propiedad del archivo: CONSTRUNARIO
- Formato: FIEBDC-3/2012
- Programa: Construnario Versión 3.51
- Fecha de los precios: 01/03/2023
- Divisa: EUR

**78011_FER** u Granulado de nivelación, saco de 50 l - de Fermacell
Precio: 15.81
Consumo 10 l/m2.
