# Granulado de nivelación, saco de 100 l - de Fermacell

- Propiedad del archivo: CONSTRUNARIO
- Formato: FIEBDC-3/2012
- Programa: Construnario Versión 3.51
- Fecha de los precios: 01/03/2023
- Divisa: EUR

**78012_FER** u Granulado de nivelación, saco de 100 l - de Fermacell
Precio: 17.63
Consumo 10 l/m2.
