# Granulado de aislamiento acústico - de Fermacell

- Propiedad del archivo: CONSTRUNARIO
- Formato: FIEBDC-3/2012
- Programa: Construnario Versión 3.51
- Fecha de los precios: 01/03/2023
- Divisa: EUR

**78013_FER** u Granulado de aislamiento acústico - de Fermacell
Precio: 6.28
Saco de 15 l.
