# Mortero ligero HD - de Fermacell

- Propiedad del archivo: CONSTRUNARIO
- Formato: FIEBDC-3/2012
- Programa: Construnario Versión 3.51
- Fecha de los precios: 01/03/2023
- Divisa: EUR

**78020_FER** u Mortero ligero HD - de Fermacell
Precio: 30.58
Saco de 20 Kg.
