# Emplaste fino al uso, bote de 3 l - de Fermacell

- Propiedad del archivo: CONSTRUNARIO
- Formato: FIEBDC-3/2012
- Programa: Construnario Versión 3.51
- Fecha de los precios: 01/03/2023
- Divisa: EUR

**79007_FER** u Emplaste fino al uso, bote de 3 l - de Fermacell
Precio: 11.11
Consumo 0,17 l/m2.
