# Tornillos de fijado rápido 3,9 x 45 mm, caja de 1000 - de Fermacell

- Propiedad del archivo: CONSTRUNARIO
- Formato: FIEBDC-3/2012
- Programa: Construnario Versión 3.51
- Fecha de los precios: 01/03/2023
- Divisa: EUR

**79012_FER** u Tornillos de fijado rápido 3,9 x 45 mm, caja de 1000 - de Fermacell
Precio: 20.84
Tornillos fermacell 3,9 x 45 mm. Caja de 1000uds.
