# Tornillos para elementos de suelo, 3, 9x22mm, caja de 1000 unidades - de Fermacell

- Propiedad del archivo: CONSTRUNARIO
- Formato: FIEBDC-3/2012
- Programa: Construnario Versión 3.51
- Fecha de los precios: 01/03/2023
- Divisa: EUR

**79013_FER** u Tornillos para elementos de suelo, 3, 9x22mm, caja de 1000 unidades - de Fermacell
Precio: 13.25
Consumo: 15uds/m2.
