# Cuchilla para paneles fermacell - de Fermacell

- Propiedad del archivo: CONSTRUNARIO
- Formato: FIEBDC-3/2012
- Programa: Construnario Versión 3.51
- Fecha de los precios: 01/03/2023
- Divisa: EUR

**79015_FER** u Cuchilla para paneles fermacell - de Fermacell
Precio: 11.28
6 unidades por caja.
