# Recambio de cuchilla para espátula quita cola - de Fermacell

- Propiedad del archivo: CONSTRUNARIO
- Formato: FIEBDC-3/2012
- Programa: Construnario Versión 3.51
- Fecha de los precios: 01/03/2023
- Divisa: EUR

**79016_FER** u Recambio de cuchilla para espátula quita cola - de Fermacell
Precio: 63.44
Recambio para espátula referencia 79017.
