# Espátula quita cola - de Fermacell

- Propiedad del archivo: CONSTRUNARIO
- Formato: FIEBDC-3/2012
- Programa: Construnario Versión 3.51
- Fecha de los precios: 01/03/2023
- Divisa: EUR

**79017_FER** u Espátula quita cola - de Fermacell
Precio: 97.28
Medidas 1250x100x40mm.
